# Elbauenpark Magdeburg – Unterhaltspflege
Angebotsaufforderung (GAEB DA XML 3.3, DA83)
Projekt: PMM-007
Währung: EUR
Bieterkommentare zugelassen: ja
Auftraggeber: Natur- und Kulturpark Elbaue GmbH, 39114
Erstellt mit: ASBwin 28.0.2.0, Position 28.0.2.2, 24.07.2026

## Unterhaltspflege Kleiner Cracauer Anger - Los 3
Datum: 24.07.2026

### Bereich 01 Unterhaltungspflege

#### Titel 01.01 Funktionsbeschreibung Unterhaltungspflege

*Hinweis*

*Hinweis*
Es ist beabsichtigt, die Pflegeleistungen für den
Kleinen Cracauer Anger für einen Zeitraum von einem
Jahr (Anlage Plan) unterschiedlicher Größe und
unterschiedlichen Leistungsumfanges zu vergeben.
Der Auftragnehmer erhält die Option einer Verlängerung des Vertrages um jeweils ein weiteres Jahr bis zu einer Gesamtlaufzeit von maximal 4 Jahren. Der Vertrag verlängert sich jeweils um ein weiteres Jahr, wenn er nicht mit einer Frist von mindestens 12 Wochen zum Ablauf des jeweiligen Vertragsjahres schriftlich gekündigt wird; einer Begründung bedarf es nicht. Einzelheiten der Verlängerungsoption regeln der Bekanntmachungstext und der Vertragsentwurf. Für die Vergütung wird eine Lohnpreisgleitklausel vereinbart; Erhöhungen von Tariflöhnen und gesetzlichem Mindestlohn werden entsprechend berücksichtigt.

Es wird ausdrücklich darauf hingewiesen, dass für alle
in diesem Leistungsverzeichnis aufgeführten Arbeiten
die Beschäftigung von Subunternehmen ausgeschlossen ist
(Ausnahme Baumpflege und Inspektion und
Wartungskontrolle Spiel - und Sportgeräte nach DIN EN
1176)

Vor Kalkulation und Abgabe eines Angebotes wird auf die
unbedingt hierfür erforderliche Begehung und
Begutachtung des Pflegeobjektes hingewiesen, um sich
über die örtlichen Gegebenheiten entsprechend umfassend
und ausreichend zu informieren.
Nachforderungen die auf Unkenntnis der grundlegenden
Situation vor Ort basieren, werden nicht berücksichtigt
und zurückgewiesen.

Die Arbeiten erfordern Einsatz, Präsenz und
Leistungsbereitschaft der Firmen vor Ort (Montag bis
Freitag, s. Ausführungen).
Die Vorgaben der DIN 18 919 sind Grundlage der
Pflegearbeiten im Elbauenpark und werden im Folgenden
präzisiert.

Für die ordnungsgemäße Durchführung der vertraglich geschuldeten Pflege-, Reinigungs-, Kontroll- und Unterhaltungsleistungen ist während des Tagesbetriebes eine ausreichende personelle Besetzung sicherzustellen.
Es ist mindestens folgende Personalstärke vorzuhalten:
 - mindestens 4 Mitarbeiter
Die vorstehend genannte Mindestpersonalbesetzung gilt für den regulären Tagesbetrieb. Bei Sonderarbeiten, erhöhtem Arbeitsanfall oder zusätzlichen Leistungen, insbesondere Heckenschnitt, Baumpflege, Lichtraumschnitt, Pflanzarbeiten, saisonalen Spitzen, Veranstaltungen oder vergleichbaren Zusatzanforderungen, ist die Personalstärke durch den Auftragnehmer eigenverantwortlich und rechtzeitig so aufzustocken, dass eine ordnungsgemäße, fristgerechte und verkehrssichere Leistungserbringung gewährleistet ist.
Die eingesetzten Mitarbeiter müssen für die auszuführenden Tätigkeiten geeignet und entsprechend eingewiesen sein. Der Auftragnehmer hat die Anwesenheit und den Personaleinsatz auf Verlangen des Auftraggebers nachzuweisen.

**Ausführungsbeschreibung 1 Funktionsbeschreibung Unterhaltungspflege Kleiner Cracauer Anger**
Im Folgenden werden zur genaueren Kalkulation,
basierend auf der DIN18919 zu den einzelnen
Parkbereichen und Anpflanzungen konkrete
Aufgabenschwerpunkte, Hinweise und Anhaltspunkte
bezüglich der zu erwarteten Pflegeleistungen gegeben.
Genaue Angaben zur Anzahl der Arbeitsgänge sind
aufgrund der Abhängigkeit von Witterungsverlauf,
Pflanzenentwicklung und Schädlingsbefall nicht möglich.
Sofern Angaben gemacht sind, basieren sie auf
Erfahrungswerten. Grundsätzlich erfordern alle Bereiche
einen täglichen Einsatz (Mo-Fr) des Pflegepersonals
und Kontrolle des Zustandes des gesamten Gewerkes, um
auf die sich ändernden Pflegeanforderungen reagieren zu
können. Baustellenlogistik und Arbeitskräftezahl müssen
sehr kurzfristig an veränderte Bedingungen anzupassen
sein. Personal und Geräte sind zur Verfügung zu halten.
Der AN verpflichtet sich, die angegebene
Mindestpersonalstärke je Los über die gesamte
Auftragsdauer aufrecht zu erhalten. Bei
betriebsbedingten Personalabzug (spezielle Fachkräfte),
Personalausfall (Urlaub, Krankheit) etc. ist sofort
Ersatz zu stellen und der AG zu informieren.

Mindestpersonalstärke 4

Als Kalkulationsgrundlage sollte man von einer
ständigen Besetzung von 5 Fachkräften pro Tag
(8 Std) von Montag bis Freitag je Los ausgehen, die
sich nach geforderten Gegebenheiten(saisonal) erhöhen
können (s. Ausführungen)
GEHÖLZFLÄCHEN
Freischneiden, Gehölzschnitt: Der Zustand der Pflanzung
ist ständig zu kontrollieren, Tot- und Bruchholz sowie
abgestorbene Pflanzen müssen umgehend entfernt,
gesammelt und fachgerecht entsorgt werden. Auf
besondere Anweisung sind die Gehölze mit einem
Verjüngungsschnitt zu versehen. (max. alle 3-4 Jahre)
 Anfallendes Schnittgut ist umgehend aus der Fläche zu
entfernen, zu laden und fachgerecht zu entsorgen. Mit
max. 3 Freischneidegängen während eines Pflegejahres
ist zu rechnen.
Wasserversorgung: Bewässerung des Altbestandes ist nur
im Ausnahmefall erforderlich
Eine jederzeit für die optimale Entwicklung der
Pflanzung nötige Wasserversorgung ist sicherzustellen.
Pro Bewässerungsgang ist eine Beregnungsmenge von
mindestens 50 Liter/m² erforderlich. Wässerung nur auf
besondere Anweisung des Auftraggebers.
Pflanzenschutz: In der Regel ist in diesen Flächen kein
chemischer Pflanzenschutz erforderlich. Bei
Massenbefall von saugenden und beißenden Insekten wie
Gespinstmotten und Blattläusen, kann eine mehrmalige
Applikation entsprechender Mittel nötig werden.
Mäusebefall ist rechtzeitig anzumelden und zu
bekämpfen.
SOLITÄRGEHÖLZE

Gehölzschnitt: Der Zustand der Pflanzung ist ständig zu
kontrollieren, Tot- und Bruchholz sowie abgestorbene
Pflanzen müssen umgehend entfernt, gesammelt und
fachgerecht entsorgt werden. Bei dem Gehölzschnitt ist
der artgerechte Habitus der Pflanze ausschlaggebend.
Schnittzeitpunkt ist das zeitige Frühjahr.
Bedrängender Kraut- und Graswuchs bzw. Untersaat ist
mittels Freischneider (extensive Flächen) oder
Balkenmäher bzw. per Hand (intensive Flächen) unter
peinlichster Schonung bis an die Pflanze heran
zurückzuschneiden. Anfallendes Schnittgut ist umgehend
aus der Fläche zu entfernen, zu laden und fachgerecht
zu entsorgen. Mit max. 5 Freischneidegängen während
eines Pflegejahres ist zu rechnen.
Wasserversorgung: Eine jederzeit für die optimale
Entwicklung der Pflanzung nötige Wasserversorgung ist
sicherzustellen. Pro Bewässerungsgang ist eine
Beregnungsmenge von mindestens 100 Liter/Gehölz
erforderlich. Die Anzahl der Bewässerungsgänge richtet
sich nach dem Witterungsverlauf. Für die Saison (Mitte
März bis Anfang November) des Elbauenparks ist mit
einem Aufwand im Mittel von 5 Bewässerungsgängen zu
rechnen. Der Einsatz von Kreis- und
Vierecklangsamregnern zur Überkopfbewässerung ist in
diesen Bereichen untersagt. Es sollte eine handgeführte
Einzelbewässerung erfolgen.
Düngung: Die Düngung der Solitärgehölze erfolgt
ausschließlich auf gesonderte Anweisung des AG. Diese
Arbeiten müssen auf Anweisung des AG ausgeführt werden.
Pflanzenschutz: In der Regel ist an Solitärgehölzen
kein chemischer Pflanzenschutz erforderlich. Bei
Massenbefall von saugenden und beißenden Insekten wie
Gespinstmotten und Blattläusen, kann eine mehrmalige
Applikation entsprechender Mittel nötig werden.
Mäusebefall ist rechtzeitig anzumelden und zu
bekämpfen.
BODENDECKER

Unkrautbekämpfung, Bodenbearbeitung: Unkrautbekämpfung
erfolgt durch Hacken bzw. durch Jäten von Hand. Die
Arbeiten können nicht in einzelne Arbeitsgänge
unterteilt werden, sondern haben kontinuierlich zu
erfolgen, um täglich einwandfrei saubere Flächen
präsentieren zu können. Anfallendes Pflanzenmaterial
ist zu sammeln und fachgerecht zu entsorgen. Bei
gemulchten Flächen unterbleibt jede weitere
Bodenbearbeitung. Zum Arbeitsumfang gehört allerdings
die Instandhaltung der Mulchschicht inklusive eines
eventuellen Nachmulchens. Nicht gemulchte Flächen
werden nach durchgeführter Unkrautbekämpfung oder bei
Verdichtung durch Niederschläge oder Beregnung in der
Oberfläche durch Kreilen gelockert.
Wasserversorgung: Hier gelten die gleichen Grundsätze
wie für flächige Gehölz- und Strauchpflanzungen. Da es
sich hierbei oft um kleinteilige Flächen handelt, muss
vermehrt mit Hand-Gießgeräten bewässert werden.
Schnittmaßnahmen: Je nach Bodendecker und Entwicklung
kann 1 Sommerschnitt der Flächen nötig werden
Pflanzungen an Wegeflächen müssen unter Umständen öfter
freigeschnitten werden. Schnittmaßnahmen an
Bodendeckerflächen werden nur auf ausdrückliche
Anweisung des AG durchgeführt. Im Herbst kann ein
genereller Rückschnitt einiger Flächen vor Übergabe
angeordnet werden.
Düngung: Siehe bei den Angaben zu flächigen Gehölz- und
Strauchpflanzungen. Sollten Flächen neu zu mulchen
sein, wird vorab die Ausbringung eines
organischen Düngers notwendig.
Pflanzenschutz: Neben den für flächige Gehölz- und
Strauchpflanzungen genannten Grundsätzen, kann es in
Bodendeckerpflanzungen nötig werden, eine mehrmalige
Behandlung gegen Pilzerkrankungen durchzuführen.
Mäusebefall ist rechtzeitig anzumelden und zu
bekämpfen.
FORMGEHÖLZE und HECKEN
Für Unkrautbekämpfung, Wasserversorgung, Düngung und
Pflanzenschutz gilt im Wesentlichen das Vorbeschriebene
siehe Solitärgehölze

Pflanzenschutz: Zusätzlich muss mit vermehrtem
Pflanzenschutzaufwand zur Bekämpfung von saugenden und
beißenden Insekten sowie Pilzerkrankungen (z. B.
Spinnmilben, Gallmilben, Blattsauer, Zikaden an
Carpinus, Dickmausrüssler an Taxus; Wollschildläuse
(Cryptocossus und Baumläuse (Phyllaphis) an Fagus,
Mehltau an Crataegus) gerechnet werden. Mäusebefall ist
rechtzeitig anzumelden und zu bekämpfen.
Schnittmaßnahmen:
Hecken und Formgehölze sind im Konzept des Elbauenparks
wichtige Gestaltungselemente, die dieser Rolle ständig
genügen müssen. Für die Erhaltung ihres Charakters ist
daher eine ständige Kontrolle und Zurücknahme des
Zuwachses unabdingbar, Laubgehölzhecken werden bei
einer maximalen Zuwachslänge von 15 cm, Taxushecken und
alle Formgehölze bei einer solchen von 8 cm.
geschnitten. Dies hat dann unverzüglich zu geschehen
und kann mehrere Arbeitsgänge im Jahr, entsprechend
Witterung, bedeuten mit entsprechenden zusätzlichen
Personalaufwand. Auf sauberen Schnitt durch scharfes
Werkzeug ist dringend zu achten. Bei allen Formgehölzen
und Hecken sind zusätzlich 1 bis 2 Sommerschnitte zur
Formerhaltung in Abstimmung mit dem AG vorzusehen,
außerdem müssen Neuzuwächse, wenn nötig, durch Stäben
und Binden in die bestehende Form integriert werden.
Bei den jetzigen vorhandenen Höhen ist ein Arbeiten mit
Gerüsten unerläßlich. Diese sind vom AN zu stellen
Beseitigung Fremdaufwuchs:
Unerwünschten Aufwuchs, Sämlinge und Wildtriebe sind zu
beseitigen einschl. Wurzelwerk.
ROSEN
Die Betreuung der Rosenpflanzungen ist sehr
pflegeintensiv und erfordert ständigen Einsatz,
insbesondere während der Zeit der Hauptblüte, da hier
tägliches Entfernen von verblühtem Flor und Fallaub zur
Präsentation und Gesunderhaltung unabdingbar sind.

Unkrautbekämpfung, Bodenbearbeitung: Die
Rosenpflanzungen sind ständig von bedrängendem Aufwuchs
freizuhalten. Nach Begehung der Flächen zu
Pflegearbeiten, nach Niederschlägen und Bewässerungen
ist der Boden in der Oberfläche mit geeignetem Gerät
(Dreizahn) zu lockern. Im Herbst werden die Rosen
angehäufelt (geeignete humusreiche Anhäufelerde, torfreduziert und strukturstabil; Lieferung durch AN). Im Frühjahr ist diese Erde gleichmäßig auf den
Beeten zu verteilen
Wasserversorgung: Rosen werden gewässert und nicht
beregnet!
Innerhalb der Rosenpflanzungen ist eine
Überkopfberegnung nicht gestattet, um den Flor
bestmöglich zu schonen sowie um einen Pilzbefall
vorzubeugen. Bewässerung erfolgt ausschließlich mittels
Hand-Gießgeräte und niemals über Blatt und Blüte.
Wässerungsaufwand: nach Bedarf mit 30 Litern/m².
Staunässe muss umgehend mit geeigneten Maßnahmen
begegnet werden.
Schnittmaßnahmen: Der Schnitt der Rosen erfordert
sorgfältiges Arbeiten, abgängige Blüten sind täglich zu
entfernen und unter größter Schonung der benachbarten
Blüten auszubrechen oder auszuschneiden. Nach dem
ersten Flor erfolgt im Juni/Juli, je nach Sorte, ein
Rückschnitt der Triebe bis über die letzten voll
ausgebildeten Blätter, um die Entwicklung neuer
Blütentriebe anzuregen. Im Herbst erfolgt ein gleicher
Schnitt, um den Fruchtansatz zu unterbinden und damit
eine Schwächung der Pflanzen zu verhindern. Wildtriebe
sind ständig am Ansatz zu entfernen.
Düngung: Im Frühjahr erfolgt eine Düngung und im Sommer
zwei Düngungen der Bestände mit jeweils 30 g/m² eines
vorgegebenen Düngers bzw. entsprechenden Präparates.
Eine Gabe im Sommer bei Blütenbeginn und eine nach
Abschluss der ersten Hauptblüte, kombiniert mit dem
Rückschnitt. Der Dünger ist flächig auszubringen und
leicht einzuarbeiten. Die vom Auftragnehmer vorgesehenen Dünger- und Substratfabrikate sind dem Auftraggeber vor dem ersten Einsatz zu benennen und freigeben zu lassen. Es ist auf sorgfältiges Arbeiten
zu achten, damit keine Dünger auf Blättern oder Blüten
verbleibt (Gefahr von Verbrennungen).
Pflanzenschutz: Die Rosenpflanzungen erfordern
vergleichsweise aufwendige Pflanzenschutzmaßnahmen.
Gegen tierische Schädlinge ist mit mindestens 6
Spritzungen zu rechnen, gegen Spinnmilben vor Austrieb
und etwa Ende Mai gegen Blattlausbefall. Besondere
Bedrohung geht von Pilzerkrankungen aus. Kombiniert
gegen Echten Mehltau, Sternrußtau und Rost muss
mindestens 6 Spritzungen ab Ende April bis Mitte Juli
mit wechselnden Wirkstoffen gerechnet werden. Falscher
Mehltau wird bei Befallsbeginn bekämpft (teilweise wird
er von oben genannten Kombipräparaten miterfasst, so
dass keine Extra Spritzung nötig wird). Größter
Bedeutung kommt prophylaktischen Maßnahmen gegen
Pilzbefall zu. So ist Falllaub, auch wenn es nicht
infiziert ist, ständig und ganzheitlich zu entfernen
und zu entsorgen. Gleiches gilt für abgeblühten oder
verregneten Flor. Überkopfbewässerung ist nicht
zulässig, da in feuchten Beständen die Ausbreitung
stark gefördert wird. Hier gilt das oben Gesagte in
vollem Umfang, zusätzlich sind die Kletterrosen ständig
an den entsprechenden Spalieren oder Kletterhilfen
aufzubinden. An Stammrosen muss ebenfalls ständig die
Verankerung kontrolliert und bei Bedarf nachgerichtet
oder erneuert werden. Mäusebefall ist rechtzeitig
anzumelden und zu bekämpfen.
STAUDEN

Unkrautbekämpfung, Bodenbearbeitung: Die
Staudenpflanzungen sind täglich von bedrängendem
Aufwuchs freizuhalten. Es ist grundsätzlich von reiner
Handarbeit auszugehen. Hacken ist nicht gestattet. Die
Sensibilität der Pflanzen gegen Niedertreten und
Umbrechen erfordert größte Sorgfalt und Umsicht beim
Betreten der Bestände. Es ist nach Möglichkeit von Rand
aus, oder mit weniger Ortswechseln zu arbeiten.
Bodenlockerungsmaßnahmen sind nach Schließen der
Bestände auf das notwendige Beseitigen von
Verdichtungen (z.B. Fußspuren) zu beschränken, da das
Wurzelwerk der Stauden empfindlich auf Störungen
während der Vegetationszeit reagiert. Es ist
einzinkiges Werkzeug zu verwenden (z.B. Sauzahn). Im
Frühjahr wird einmalig ein Aufbringen von Erde zur
Bodenverbesserung (organisches Bodenverbesserungsmittel auf Kompost- bzw. Humusbasis, RAL-gütegesichert) und
einarbeiten nötig werden..
Wasserversorgung: Eine für die Pflanzung jederzeit
optimale Wasserversorgung ist sicherzustellen. Die
Empfindlichkeit der Pflanzen erfordert größte Sorgfalt.

Zu große Wassermengen in kurzer Zeit können zum
Umfallen besonders der großen Pracht- und Beetstauden
führen. Deshalb ist unbedingt langsam mit von dem AG zu
genehmigenden Regnern zu bewässern. In empfindlichen
Teilbereichen ist mit Gießgeräten von Hand zu gießen.
Einige Stauden haben bei trockener Witterung einen so
hohen Wasserbedarf, das zweimaliges Gießen pro Tag
notwendig werden kann. Hier darf nach Absprache mit dem
AG bis in den Vormittag hinein, bzw. schon früher am
späten Nachmittag begonnen werden, sofern die
Sonneneinstrahlung dies zulässt. Grundsätzlich ist im
Sommer bei entsprechender Witterung ein erhöhter Bedarf
einzukalkulieren.

Schnitt: Die Staudenpflanzungen müssen täglich
kontrolliert und ausgeputzt werden. Verblühte Blüten,
abgängige Blütenstände, trockene und beschädigte
Pflanzenteile sind täglich sorgfältig zu entfernen.
Eine Reihe von Stauden benötigt einen fachgerechten
Rückschnitt, um den Neuaustrieb und die Nachblühte
anzuregen. Rittersporn (Delphinium), Frühlingsmargerite
(Chrysanthemum coccineum), Freinstrahl (Erigeron),
Katzenminze (Nepeta), Salbei (Salvia nemorosa) und
andere werden nach der Hauptblühte bis auf ca. 10 cm.
zurückgeschnitten. An Taglilien (Hemerocallies) und
Iris ist tägliches Ausbrechen der verblühten Blüten
inkl. Fruchtansatz einzukürzen, um neues Bestocken zu
erreichen. Sämtliche Prachtstauden werden im Herbst auf
Anweisung bis zum Boden zurückgeschnitten. Zusätzlich
sind auf Anordnung Schnittmaßnahmen zur Freistellung
bedrängter Sorten auszuführen. Anweisung gibt der AG.

Als Sonderbereich ist hier der der Wassergarten in Los
1 zu sehen. In Absprache mit dem AG ist die
Wasserfläche regelmäßig von Bewuchs (Schilf)
freizuhalten.

Stäben, Stützen: Nicht ausreichend standfeste Arten,
wie Rittersporn, Eisenhut  (Aconitum) Sonnenblume
(Helianthus) Federmohn (Maxleya), Iris (bes. Iris
sibirica) einige Gräser und andere hochwachsende
Stauden, müssen rechtzeitig im Frühjahr mit
Staudenhaltern versehen werden, die ständig an die
Wuchshöhe anzupassen sind. Nach erfolgtem
Sommerrückschnitt sind die Halter zu entfernen, zu
lagern und bei Bedarf später wieder zu montieren. Das
notwendige Material hierfür ist vorzuhalten und
einzukalkulieren.
Düngung: Neben je einer Grund- und Nachdüngung sind auf
Anordnung selektive Düngermaßnahmen an einzelnen Arten
oder Sorten nach Maßangabe des AG durchzuführen. Nach
dem Sommerrückschnitt werden die Prachtstauden
nachgedüngt.
Pflanzenschutz: Gemischte Staudenpflanzungen sind
allgemein wenig anfällig. Vereinzelt können
Pilzkrankheiten (z. B. Mehltau an Phlox, Herbstastern
und Goldrute (Solidago); Malvenrost) auftreten, die auf
Anordnung umgehend zu bekämpfen sind. Gleiches gilt für
auftretenden Schädlingsbefall. Schnecken sind bei
ersten Befallszeichen konsequent zu bekämpfen, da sie
größte Schäden an Neuaustrieben verursachen können.
Gegen Mäuse ist unbedingt vorzugehen. Virusbefallende
Pflanzen sind sofort vollständig zu roden und zu
entsorgen.
INTENSIVRASEN

Unrat und Laub entfernen
Wasserversorgung: (Regelannahme 10-20 Gänge / Saison)
Rasenflächen sind nur auf Anweisung des AG zu wässern.
Bei trockener Witterung kann mehrmaliges Wässern pro
Woche mit jeweils 20 l/m² nötig sein. Die Maßnahmen
müssen in den frühen Morgenstunden (5.00-8.00 Uhr)
durchgeführt werden, da die Flächen nach frischer
Beregnung nicht begangen werden dürfen (Schädigung der
Grasnarbe).
Schnitt: Es ist mit mindestens 40-50 Mähgängen pro
Saison zu kalkulieren. Schnitthöhe 3,5 cm, spätestens
bei 6 cm Wuchshöhe ist in Absprache mit AG zu mähen.
Schnitt nur mit Sichelmähern. Auf scharfe Messer ist
zwingend zu achten. Kleinflächen können ebenfalls mit
scharfen Sichelmähern gemäht werden. Jede Beschädigung
der Grasnarbe, insbesondere an Kanten oder
Wegeanschlüssen, durch falsch eingestellte oder
unsachgemäß geführte Mäher ist dringend zu vermeiden
(Wiederherstellung auf eigene Kosten). Das Schnittgut
ist aufzunehmen und zu entsorgen. Durch Verwehung oder
Mäherauswurf in Pflanz-, Wege- und Platzflächen
gelangter Grasschnitt muss vollständig entfernt werden.
Die Entsorgung von Grünschnitt im Rahmen der Pflege
(außer Material, welches bei der Baumpflege anfällt)
erfolgt ausschließlich in Container, die der AG im Park
und im Baucamp zur Verfügung stellt. Dabei sind
Transportwege bis zu 800 m einzukalkulieren.
Düngung: 3 Düngergaben: März/April; Mai/Juni und August
mit jeweils 30 g/m² eines speziellen stickstoff- und
kalibetonten Rasendüngern, März/April mit einem mineralischen Langzeit-Rasendünger mit stabilisiertem bzw. umhülltem Stickstoffanteil (Wirkungsdauer 2 bis 3 Monate), danach einem stickstoffbetonten Rasen-Langzeitdünger. Zusätzlich sind auf Anordnung spezielle
Düngermaßnahmen wie Ausbringung eines organischen Stickstoff-Flüssigdüngers oder von Eisendüngern durchzuführen.
Regenerationsmaßnahmen: Hier sind einmal pro Jahr (in
Absprache mit AG) die unten aufgeführten
Regenerationsmaßnahmen einzukalkulieren:-
Belüftung des Rasenfilzes durch Aerifizieren  (1
Arbeitsgänge mit Spezialgerät) mind. 100 Einstiche/m²,
Bearbeitungstiefe mind. 30 cm, Entfernung des Filzgutes
Vertikutieren (1  Bearbeitung, vorab Tiefschnitt auf 2
cm, Filzgut entfernen
Besanden mit 3-5 l/m² zur Unterstützung der
Aerifizierungsmaßnahmen bzw. Stabilisierung der
Flächen, Sandkörnung 0/2, 30  50% Mittelkornanteil),
der Sand ist aufzubringen, gleichmäßig zu verteilen und
in die Aerifizierungslöcher/ -schlitze einzuarbeiten
Absplitten stark belasteter Flächen
Der AN verpflichtet sich, auf Verlangen des AG
eventuell weiter notwendige werdende
Regenerationsmaßnahmen auf Rasenflächen gegen
gesonderte Vergütung auszuführen.
GEBRAUCHS - UND STRAPAZIERRASEN
Unrat und Laub entfernen
Wasserversorgung:(Regelannahme 5 Gänge / Saison)
Spiel-, Sport- und Gebrauchsrasenflächen sind nur auf
Anweisung des AG  zu wässern. Bei trockener Witterung
kann mehrmaliges Wässern pro Woche mit jeweils 20 l/m²
nötig sein. Die Maßnahmen müssen in den frühen
Morgenstunden (5.00  8.00 Uhr) durchgeführt werden, da
die Flächen nach frischer Beregnung nicht begangen
werden dürfen (Schädigung der Grasnarbe).
Schnitt: Es ist mit mindestens 15-20 Mähgängen pro
Saison zu kalkulieren. Schnitthöhe 3,5 cm, spätestens
bei 6 cm Wuchshöhe ist in Absprache mit AG zu mähen.
Schnitt nur mit Sichelmähern. Auf scharfe Messer ist
zwingend zu achten. Kleinflächen können ebenfalls mit
scharfen Sichelmähern gemäht werden. Jede Beschädigung
der Grasnarbe, insbesondere an Kanten oder
Wegeanschlüssen, durch falsch eingestellte oder
unsachgemäß geführte Mäher ist dringend zu vermeiden
(Wiederherstellung auf eigene Kosten). Das Schnittgut
ist aufzunehmen und zu entsorgen. Durch Verwehung oder
Mäherauswurf in Pflanz-, Wege- und Platzflächen
gelangter Grasschnitt muss vollständig entfernt werden.
Die Entsorgung von Grünschnitt im Rahmen der Pflege
(außer Material, welches bei der Baumpflege anfällt)
erfolgt ausschließlich in Container, die der AG im Park
und im Baucamp zur Verfügung stellt. Dabei sind
Transportwege bis zu 800 m einzukalkulieren.
Düngung: 3 Düngergaben: März/April; Mai/Juni und August
mit jeweils 30 g/m² eines speziellen stickstoff- und
kalibetonten Rasendüngern, März/April mit einem mineralischen Langzeit-Rasendünger mit stabilisiertem bzw. umhülltem Stickstoffanteil (Wirkungsdauer 2 bis 3 Monate), danach einem stickstoffbetonten Rasen-Langzeitdünger. Zusätzlich sind auf Anordnung spezielle
Düngermaßnahmen wie Ausbringung eines organischen Stickstoff-Flüssigdüngers oder von Eisendüngern durchzuführen.
Regenerationsmaßnahmen nur auf besondere Anweisung des
AG mit zusätzlicher Vergütung
LANDSCHAFTSRASEN

Schnitt: extensiv genutzter Landschaftsrasenflächen
erhalten 7-10 Schnitte während des Pflegejahres in
Absprache mit dem AG.auf 8 cm Höhe. Der Schnitt hat mit
Schlegelmähern zu erfolgen. Auf sauberen Schnitt durch
scharfe Messer ist unbedingt zu achten. Das Schnittgut
wird sauber aufgenommen und entsorgt.
WIESEN

Schnitt: Wiesen erhalten 1-2 Schnitte während des
Pflegejahres in Absprache mit dem AG. Einen
Sommerschnitt im Juli/ August auf 8 cm Höhe. Der
Schnitt hat mit Schlegelmähern zu erfolgen. Auf
sauberen Schnitt durch scharfe Messer ist unbedingt zu
achten. Das Schnittgut wird sauber aufgenommen und
entsorgt.
WILDSTAUDEN
Schnitt: der Wildstauden erhalten 1 Schnitt während des
Pflegejahres in Absprache mit dem AG. Einen
Sommerschnitt im  September auf 10 cm Höhe. Der Schnitt
hat mit Schlegelmähern zu erfolgen. Auf sauberen
Schnitt durch scharfe Messer ist unbedingt zu achten.
Das Schnittgut wird örtlich zur Samenverteilung
ausgeschlagen und erst nach 2-3 Tagen sauber aufgenommen
und entsorgt.
KÜBELPFLANZEN

Unkrautbekämpfung, Bodenbearbeitung: Die Kübelpflanzen
müssen stets vollständig unkrautfrei gehalten werden,
eine Bodenlockerung wird nicht durchgeführt Es ist
darauf zu achten, dass bei Bedarf regelmäßig Substrat
(Lieferung durch AN,in Absprache mit AG) aufgefüllt
wird.
Schnitt, Ausputzen: Schnittmaßnahmen beschränken sich
auf eventuelle Rückschnittmaßnahmen an den
Kübelpflanzen zur Formerhaltung oder Verjüngung. Hierzu
ergehen Anweisungen. Die Kübelpflanzen sind ständig
absolut freizuhalten von abgängigen Blüten,
Blütenständen sowie beschädigten und abgestorbenen
Pflanzenteilen. Das Gleiche gilt  für Balkonkästen
Wasserversorgung: Diese Arten dürfen nicht unterschätzt
werden! Der beschränkte Wurzelraum erfordert größte
Sorgfalt zur Sicherstellung des Wasserbedarfes. Im
Sommer kann ein tägliches Bewässern notwendig sein. Es
ist jeweils durchdringend zu gießen, notfalls
wiederholt mit kurzem zeitlichem Abstand, um eine
ausreichende Wasseraufnahme des Substrates
sicherzustellen (Zeit für Versickerung). Es darf nicht
über Kopf gewässert werden, sondern nur direkt auf das
Substrat.
Düngung: Kübelpflanzen haben einen sehr hohen
Nährstoffbedarf. Es sind im Absprache mit dem AG 3-4
wöchige Düngergaben über die Saison einzukalkulieren,
mit einem Mehrnährstoffdünger flüssig (0,3 %ig) (voll wasserlösliche NPK-Mehrnährstoffdünger für die Flüssigdüngung)oder anderen
Präparaten (zugelassene Pflanzenstärkungsmittel bzw. Biostimulanzien) Starke
Zehrer wie Brugmansien benötigen höhere Düngergaben.
Hier ist die Konzentration auf 0,6 % zu erhöhen.
Alternativ kann bei diesen Pflanzen auch zusätzlich im
2- wöchigen Abstand ein granulierter Volldünger
(NPK-Volldünger mit Magnesium und Spurennährstoffen) gegeben werden. Der
Dünger wird gleichmäßig auf der Substratoberfläche
verteilt und leicht eingearbeitet. Die Düngermenge
richtet sich nach dem Topfvolumen (20-50 g/Gefäß).
Viele Kübelpflanzen haben einen erhöhten Eisenbedarf
(Citrus, Nandia etc.). Mehrfache Gaben von Eisendüngern
(Eisenchelat-Dünger zur Behandlung von Chlorosen) sind
auszuführen. Hinzu kommen unter Umständen Gaben von
Mikronährstoffdüngern (Mikronährstoff-Mischdünger mit Spurennährstoffen in Chelatform) Bei integrierten Pflanzkästen kann
ebenso ein erhöhter Bedarf je nach Pflanzung auftreten.
Die genauen Düngeanweisungen ergehen durch den AG.
Pflanzenschutz: Spritzmaßnahmen sind selektiv für die
jeweils befallenden Pflanzen vorzunehmen. Es ist mit
mindesten 6 Spritzungen zu rechnen gegen tierische
Schaderreger (z. B. Schildläuse an Lorbeer, Citrus
etc.; Spinnmilben an Palmen, Erytrina etx.; Blattwanzen
an Brugmansia, Weiße Fliege an Abutilon etc.
Blattläuse). Bei freiem, gut belüftetem Stand ist mit
pilzlichen Erkrankungen der Kübelpflanzen nicht zu
rechnen.
Dies gilt ebenso für integrierte Pflanzkästen.

Standsicherheit: Die Standsicherheit der Kübel ist zu
gewährleisten. Hierzu können Sicherungsmaßnahmen, wie
das Anbringen von Erdankern o. ä. angeordnet werden.
Die Arbeiten müssen auf Anweisungen hin kurzfristig
gegen gesonderte Vergütung durchgeführt werden.
Umgestürzte Pflanzen sind umgehend aufzurichten.

Transport- und Umtopfarbeiten: Im Herbst sind in
Absprache mit dem AG Umtopfarbeiten (ca. 50% des
Bestandes) durchzuführen. Durch Teilung der Pflanzen
ist davon auszugehen, dass sich die Anzahl der
Kübelpflanzen erhöht

Des weiteren sind die Kübelpflanzen Ende Oktober in das
durch den AG angegebene Winterquartier zu verbringen
(entsprechende Technik notwendig, Fahrwege bis zu 800 m
sind einzukalkulieren ) und Ende April des Folgejahres
wieder im Park zu verteilen, auf Anweisung des AG.
NACHWACHSENE ROHSTOFFE
Der Bereich "Nachwachsende Rohstoffe" befindet sich im
nördlichen Bereich des Kleinen Cracauer Angers.
Entsprechend den schon gemachten Angaben werden auch
diese Flächen gepflegt.
Der Inhalt dieses Themenbereiches kann bei Genehmigung
bestimmter Maßnahmen sich ändern, die zu verrichtenden
Arbeiten bleiben davon unberührt. Entsprechende Saaten
werden von der NKE GmbH gestellt.

An dieser Stelle erfolgen Angaben zu den Anbaufeldern.
Verteilt auf 10 Pflanzbeete sollen Arten, in
"landwirtschaftlicher Kultur" angebaut und im Rahmen
des Elbauenparks gezeigt werden.
Geräte und maschinenintensive Arbeiten müssen in
Absprache mit der NKE GmbH hauptsächlich außerhalb der
Öffnungszeiten erfolgen, um den Besucherverkehr nicht
zu stören.
Alle Arbeitsgänge sind in Abstimmung mit der NKE GmbH
durchzuführen im Interesse des Schauwertes für
Besucher.
Mit chemischen Pflanzenschutzmaßnahmen ist nicht zu
rechnen. Für Maulwürfe und Mäuse gelten gesonderte
Abstimmungen mit dem AG.

Arbeitsaufgaben

Pflanzfläche fräsen
Flächen der Demonstrationsbeete am Gewächshaus
im Frühjahr bzw. vor Ausbringung der Saat fräsen.
Frästiefe mind. 15 bis 20 cm, 1 Arbeitsgang,
Mit langsam laufender, leichter Einachsfräse,
Verunreinigungen angrenzender Flächen sind zu vermeiden

Feinplanum herstellen
Gefräste Pflanzflächen auf +2/-2 cm planieren,
Verunreinigungen angrenzender Flächen sind zu vermeiden

Grunddüngung
Der bearbeiteten Demonstrationsflächen mit zu
liefernden
Dünger mineralischer NPK-Dünger,
Erzeugnis in Absprache des AG,
Dünger aufbringen und einarbeiten
nach Vorgabe des AG.

Säen
Des vom AG gestellten Saatgutes in die vorbereiteten
Flächen.
Saatdichte und Reihenabstand nach Pflanzenliste
bzw. Vorgabe des AG, einschließlich Vorhaltung von
überschüssigem Saatgut für evtl. nötige Nachsaat
inkl. Anwässern mit Schlauch u. Brausekopf (20 l/m²)
OBSTGEHÖLZE
Obst -Gehölzschnitt: Der Zustand der Pflanzung ist
ständig zu kontrollieren, Tot- und Bruchholz sowie
abgestorbene und sich störende Äste müssen umgehend
entfernt, gesammelt und fachgerecht entsorgt werden.
Bei dem Obst- Gehölzschnitt ist der artgerechte Habitus
der Pflanze ausschlaggebend. Schnittzeitpunkt ist das
zeitige Frühjahr.
Spalierobst ist auf 2 Augen entlang des Rankelementes
zu schneiden.
Bedrängender Kraut- und Graswuchs bzw. Untersaat ist
mittels Freischneider (extensive Flächen) oder
Balkenmäher bzw. per Hand (intensive Flächen) unter
peinlichster Schonung bis an die Pflanze heran
zurückzuschneiden. Anfallendes Schnittgut ist umgehend
aus der Fläche zu entfernen, zu laden und fachgerecht
zu entsorgen. Mit max. 5 Freischneidegängen während
eines Pflegejahres ist zu rechnen.
Wasserversorgung: Eine jederzeit für die optimale
Entwicklung der Pflanzung nötige Wasserversorgung ist
sicherzustellen. Pro Bewässerungsgang ist eine
Beregnungsmenge von mindestens 60 Liter/Gehölz
erforderlich. Die Anzahl der Bewässerungsgänge richtet
sich nach dem Witterungsverlauf. Für die Saison (Mitte
März bis Anfang November) des Elbauenparks ist mit
einem Aufwand im Mittel von 5 Bewässerungsgängen zu
rechnen. Der Einsatz von Kreis- und
Vierecklangsamregnern zur Überkopfbewässerung ist in
diesen Bereichen untersagt. Es sollte eine handgeführte
Einzelbewässerung erfolgen.
Düngung: Die Düngung der Obstgehölze erfolgt
ausschließlich auf gesonderte Anweisung des AG. Diese
Arbeiten müssen auf Anweisung des AG ausgeführt werden.
Pflanzenschutz: In der Regel ist an Solitärgehölzen
kein chemischer Pflanzenschutz erforderlich. Bei
Massenbefall von saugenden und beißenden Insekten wie
Gespinstmotten und Blattläusen, kann eine mehrmalige
Applikation entsprechender Mittel nötig werden.
Mäusebefall ist rechtzeitig anzumelden und zu
bekämpfen.

**01.01.0010 Gehölz- und Strauchflächen pflegen**
Pflege gem. DIN 18919:2016-12. Tot- und Bruchholz entfernen, max. 3 Freischneidegänge/Jahr. Bewässerung nur auf Anweisung (min. 50 l/m²). Pflanzenschutz gem. PflSchG.
Menge: 3200,000 m²

**01.01.0020 Solitärgehölze pflegen**
Ständige Kontrolle, Schnitt im zeitigen Frühjahr, max. 5 Freischneidegänge. 100 l/Gehölz pro Bewässerungsgang, ca. 5 Gänge/Saison, handgeführt.
Menge: 50,000 St

**01.01.0030 Bodendeckerfläche pflegen**
Hacken bzw. Jäten, Mulchschicht-Instandhaltung. Sommer-/Herbstrückschnitt nach Bedarf.
Menge: 90,000 m²

**01.01.0040 Spalierobstpflege**
Spalierschnitt auf 2 Augen im zeitigen Frühjahr. 60 l/Gehölz, ca. 5 Gänge/Saison.
Menge: 30,000 St

**01.01.0050 Obstbaumschnitt**
Erziehungs- bzw. Erhaltungsschnitt im zeitigen Frühjahr.
Menge: 111,000 St

**01.01.0060 Heckenpflege**
Schnitt bei Zuwachs > 15 cm (Laub) bzw. > 8 cm (Taxus). 1-2 Sommerschnitte. Gerüst durch AN.
Menge: 950,000 m

**01.01.0070 Formgehölze pflegen**
Formschnitt mehrfach pro Jahr, Stäben und Binden bei Bedarf.
Menge: 36,000 St

**01.01.0080 Kletterpflanzen und Kletterrosen pflegen**
Einbinden, Rückschnitt, Pflanzenschutz analog Rosen.
Menge: 40,000 St

**01.01.0090 Rosenbeete pflegen**
Tgl. Ausputzen, anhäufeln im Herbst. 3x Düngung à 30 g/m² gem. DüV. Mind. 12 Spritzungen.
Vorgesehene Dünger- bzw. Substratfabrikate: "..................................................." (vom Bieter einzutragen).
Menge: 2400,000 m²

**01.01.0100 Staudenflächen intensiv pflegen**
Reine Handarbeit (kein Hacken). Bis 2x tgl. Bewässerung im Sommer. Stützen vorhalten.
Menge: 1800,000 m²

**01.01.0110 Kübelpflanzen pflegen**
Tgl. Bewässerung (nicht über Kopf). Düngung alle 3-4 Wochen. Winterquartier Ende Oktober, Auspflanzung Ende April, Transport bis 800 m.
Vorgesehene Dünger- bzw. Substratfabrikate: "..................................................." (vom Bieter einzutragen).
Menge: 90,000 St

**01.01.0120 Gebrauchsrasen pflegen**
15-20 Mähgänge auf 3,5 cm. Schnittgut entsorgen. 3x Düngung à 30 g/m².
Vorgesehene Dünger- bzw. Substratfabrikate: "..................................................." (vom Bieter einzutragen).
Menge: 10800,000 m²

**01.01.0130 Gebrauchs- und Strapazierrasen pflegen**
40-50 Mähgänge bei Intensivnutzung, ca. 5 Bewässerungsgänge/Saison.
Menge: 116700,000 m²

**01.01.0140 Landschaftsrasen pflegen**
7-10 Schnitte/Jahr auf 8 cm, Schlegelmäher.
Menge: 12888,000 m²

**01.01.0150 Wiesenflächen pflegen**
1-2 Schnitte (Hauptschnitt Juli/Aug.) auf 8 cm. BNatSchG-Mahdzeiten beachten.
Menge: 3100,000 m²

**01.01.0160 Begrünte Wegeflächen pflegen**
Rasenklinker bzw. Betonrasenplatten. Mechanische Unkrautbeseitigung.
Menge: 4965,000 m²

**01.01.0170 Wildstaudenhügel pflegen**
1 Schnitt im September auf 10 cm, Schnittgut 2-3 Tage zur Samenverteilung liegen lassen.
Menge: 55129,000 m²

**01.01.0180 Mischstaudenfläche intensiv pflegen**
Intensivpflege analog Stauden.
Menge: 425,000 m²

**01.01.0190 Nachwachsende Rohstoffe anlegen und pflegen**
10 Demonstrationsbeete am Gewächshaus. Fräsen 15-20 cm, Feinplanum, Grunddüng., Aussaat (Saatgut vom AG).
Vorgesehene Dünger- bzw. Substratfabrikate: "..................................................." (vom Bieter einzutragen).
Menge: 925,000 m²

**01.01.0200 Bewässerung Kübel und Tröge mittels Wasserwagen**
Ca. 8 h pro Arbeitsgang.
Menge: 10,000 d

#### Titel 01.02 Baumpflege

**01.02.0010 Kronenschnitt Kronenauslichtung H 10-15 m Stamm-D 70-90 cm Kronen-D 15 -20 m**
Kronenschnitt, gemäß ZTV-Baumpflege 2017, Kronenauslichtung. Ausführung nach Angabe des AG. Besonderheiten zu Baum, Standort, Ausführung nach Baumkataster. Art und Umfang der Pflegemassnahmen nach Protokoll und Gutachten der Regelkontrollen Prüfstufen 1 und 2.
Menge: 25,000 St

**01.02.0020 Kronenschnitt Kronenauslichtung H 20-25 m Stamm-D 70-90 cm Kronen-D 15 -20 m**
Kronenschnitt, Kronenauslichtung gem. ZTV-Baumpflege 2017, einstämmig. Hubsteigereinsatz. Ausführung nach Baumkataster und Regelkontroll-Prüfstufen 1 und 2.
Menge: 35,000 St

**01.02.0030 Kronenschnitt Kronenauslichtung H 20-25 m Stamm-D 70-90 cm (SKT-B-Eins atz)**
Kronenauslichtung gem. ZTV-Baumpflege 2017 bei Einschränkung des Maschinen- und Geräteeinsatzes. Durchführung durch qualifizierte Baumpfleger mit spezieller Seilkletterausbildung SKT-B gem. DGUV Information 208-016.
Menge: 20,000 St

**01.02.0040 Kronenschnitt Kroneneinkürzung allseitig ca. 20 Prozent H 15-20 m Sta mm-D 70-90 cm**
Kroneneinkürzung allseitig ca. 20 %, gem. ZTV-Baumpflege 2017. Einschränkungen Maschinen-/Geräteeinsatz. Durchführung mit Seilkletterausbildung.
Menge: 10,000 St

**01.02.0050 Lichtraumprofil herstellen Totholzbeseitigung H 15-20 m**
Lichtraumprofil herstellen, tote und gebrochene Äste ab Schwachaststärke abschneiden gem. ZTV-Baumpflege 2017. Baum-Nr. nach Baumkataster.
Menge: 35,000 St

**01.02.0060 Kopfweidenschnitt H bis 6 m Stamm-D 50-70 cm**
Kroneneinkürzung Kopfweidenschnitt gem. ZTV-Baumpflege 2017, einstämmig, Kronen-D bis 3 m. Baum-Nr. nach Baumkataster.
Menge: 14,000 St

#### Titel 01.03 Spielgerätekontrolle

**01.03.0010 Jahreshauptinspektion Spielplatzanlage nach DIN EN 1176**
*** Pauschalposition
Jährliche Hauptinspektion der vollständigen Spielplatzanlage einschließlich sämtlicher vorhandener Spielgeräte, Spielplatzböden, Fallschutzflächen, Fundamente, Verankerungen, Übergänge, sicherheitsrelevanter Einbauten und Ausstattungen im Spielbereich.
Die Prüfung erfolgt nach der jeweils aktuellen Fassung der Normenreihe DIN EN 1176, insbesondere DIN EN 1176-7, sowie nach den jeweils einschlägigen besonderen Geräteteilen, z. B. für Rutschen, Schaukeln, Seilbahnen, Netze, Klettergeräte und sonstige vorhandene Spielgeräte. Spielplatzböden und Fallschutzbereiche sind einschließlich Stoßdämpfung, Einbaustärke, Schichtzustand, Verunreinigungen, Auswaschungen, Verdichtungen, Stolperstellen und Einfassungen zu beurteilen.
Die Hauptinspektion umfasst insbesondere die Feststellung des betriebssicheren Gesamtzustandes, der Stand- und Betriebssicherheit, des Verschleißzustandes, der Korrosion, Verrottung, Rissbildung, Lockerungen, fehlender oder beschädigter Bauteile, Fangstellen, Quetsch- und Scherstellen, Absturzsicherungen, Fallräume, Freiräume und Sicherheitsabstände.
Die Prüfung ist unabhängig von der Vollständigkeit der im LV aufgeführten Geräteliste auf alle zum Prüfzeitpunkt vorhandenen Spielgeräte und Spielbereiche auszuweiten. Grundlage ist der tatsächliche Bestand vor Ort.
Zur Anlage gehören derzeit insbesondere:
1. Rutschenturm mit 5 Edelstahlrutschen
2. Klettervulkan mit Edelstahlrutsche
3. Kinderrutsche/Breitrutsche mit Sonnensegel
4. Wasserschleuderanlage
5. Turm mit Rutsche
6. Großes Spielschiff
7. 2 Stück Seilbahnen
8. 4 Stück Hängematten
9. 2 Stück Generationsschwinger
10. Holzkugelspielbahn
11. Lianenschaukel
12. 2 Stück Hüpfkissen
13. Piratenkletterturm
14. Edelstahl-Bagger
15. Seilnetz mit 3 Robinienstämmen
16. Seilbänke mit Robinienstämmen
17. Wasserspielplatz mit allen Edelstahl-Wasserspielen
18. Balancierpalisaden
19. sämtliche weiteren zum Prüfzeitpunkt vorhandenen Spielgeräte, Spielbereiche, Fallschutzflächen und sicherheitsrelevanten Ausstattungen.
Ausführung durch eine für jährliche Hauptinspektionen qualifizierte sachkundige Person. Prüfbericht mit Fotodokumentation, Mängelbewertung, Risikoeinstufung, Handlungsempfehlung, Fristvorschlag und eindeutiger Zuordnung der Mängel zu Gerät, Standort und Bauteil ist dem Auftraggeber digital und auf Verlangen in Papierform zu übergeben.
Menge: 1,000 psch

**01.03.0020 Wöchentliche visuelle Routine-Inspektion Gesamtspielplatz**
*** Pauschalposition
Wöchentliche visuelle Routine-Inspektion der vollständigen Spielplatzanlage nach DIN EN 1176-7 zur Erkennung offensichtlicher Gefahrenquellen, die sich insbesondere aus Nutzung, Witterung, Vandalismus, Verschmutzung, Beschädigung, fehlenden Teilen oder übermäßigem Verschleiß ergeben können.
Die Kontrolle umfasst alle vorhandenen Spielgeräte, Spielplatzböden, Fallschutzbereiche, Zugänge, Übergänge, Einfassungen, sichtbaren Fundamente, Verankerungen, Oberflächen, Verbindungsmittel sowie sicherheitsrelevante Ausstattungen im Spielbereich.
Zu prüfen sind insbesondere:
Sauberkeit, Glasscherben, Fremdkörper, lose Gegenstände, Vandalismusschäden, scharfe Kanten, Splitter, hervorstehende Teile, fehlende oder lose Schrauben, sichtbare Brüche, Risse, Verformungen, Korrosion, Verrottung, Verschleiß, freiliegende Fundamente, Stolperstellen, Zustand der Bodenoberflächen, Fallschutzbereiche, Wasseransammlungen, offensichtliche Fangstellen sowie erkennbare Gefährdungen an allen Spielgeräten und Spielbereichen.
Die Prüfung ist unabhängig von der im LV aufgeführten Geräteliste auf den tatsächlichen Bestand vor Ort zu beziehen. Festgestellte akute Gefahrenstellen sind unverzüglich zu sichern und dem Auftraggeber zu melden. Dokumentation je Kontrollgang mit Datum, Prüfer, Wetter-/Besonderheiten, festgestellten Mängeln, Sofortmaßnahmen und Fotodokumentation.
Menge: 1,000 psch

**01.03.0030 Vierteljährliche operative Inspektion Gesamtspielplatz**
*** Pauschalposition
Vierteljährliche operative Inspektion der vollständigen Spielplatzanlage nach DIN EN 1176-7 zur Prüfung des Betriebszustandes, der Funktionsfähigkeit, der Stabilität und des Verschleißzustandes aller vorhandenen Spielgeräte, Spielplatzböden, Fallschutzbereiche und sicherheitsrelevanten Ausstattungen.
Die operative Inspektion umfasst über die visuelle Routine-Inspektion hinaus insbesondere die Prüfung von Bauteilverbindungen, Befestigungen, Gelenken, Lagern, Seilen, Ketten, Netzen, Podesten, Handläufen, Rutschen, Schaukelsitzen, Seilbahnelementen, Wipp-/Schwingelementen, Holzteilen, Metallteilen, Kunststoffteilen, Fallschutzmaterialien, Einfassungen, Fundamentanschlüssen, Verankerungen und beweglichen Teilen.
Zu prüfen sind insbesondere technische Mängel, Funktionsstörungen, Verschleiß, Lockerungen, Materialermüdung, Korrosion, Verrottung, Rissbildung, Setzungen, fehlende Bauteile, Beschädigungen, Fangstellen, Quetsch- und Scherstellen, unzureichende Sicherheitsräume, veränderte Fallräume sowie der Zustand der stoßdämpfenden Spielplatzböden.
Die Prüfung ist auf den tatsächlichen Bestand vor Ort zu beziehen und unabhängig von der Vollständigkeit der im LV genannten Geräteliste durchzuführen. Festgestellte Mängel sind mit Bewertung, Dringlichkeit, Maßnahmenvorschlag und Fotodokumentation zu erfassen. Akute Gefahrenstellen sind unverzüglich zu sichern und dem Auftraggeber zu melden.
Menge: 1,000 psch

#### Titel 01.04 Wegepflege

*Hinweis*
Die Leistungen dieses Titels werden nur auf gesonderte Anweisung bzw. Beauftragung durch den Auftraggeber ausgeführt. Die Abrechnung erfolgt auf Nachweis und nach Abnahme durch den Auftraggeber.

**01.04.0010 Unterhaltungspflege wassergebundene Decke**
Unterhaltungspflege der wassergebundenen Decke durch aufrauen (abschleppen), wässern (20 l/m² je Arbeitsgang), Fehlstellen bis 2 cm Stärke walzen, nachplanieren. Verdichtung statisch walzen. 2 Pflegegänge pro Jahr. Abrechnung nach Fläche und bestätigten Tagesberichten. Wegedeckenmaterial bauseits durch AG.
Menge: 10430,000 m²

**01.04.0020 Unkrautbeseitigung mechanisch oder Abflammen**
*** Pauschalposition
Mechanisches Unkrautbeseitigen auf wassergebundenen Decken (Hand- und Geräteeinsatz) ohne Schädigung der Deckschichten, einschl. Walzen. Alternativ Abflammen. 3-5 Durchgänge pro Jahr für 10.430 m².
Menge: 1,000 psch

*Hinweis*
Treppenanlage Ausgang Süd

**01.04.0030 Unterhaltung und Reinigung von Pflasterflächen**
Fuge in Pflasterdecken durch Freilegen und Reinigen der vorhandenen Fugen und Einbringen von Fugenfüllstoffen wiederherstellen.
Die beim Freilegen und Reinigen anfallende Ausbaustoffe nach Wahl des AN verwerten. Abgerechnet wird die Fläche des Pflasters.
Pflasterdecke und Fugenabmessungen nach Unterlagen des AG. Vorhandene Fugenfüllung ohne Bindemittel.
Ausräumtiefe = 33 bis 67 v. H. der Steindicke nach Unterlagen des AG. Fugen mit Baustoffgemisch 0/8, Kategorie GU, Kategorie ECS 35 verfüllen.
Menge: 1500,000 m²

#### Titel 01.05 Gabione Jahrtausendturm

**01.05.0010 Mähen Bewuchsfläche unter erschwerten Bedingungen**
Mähen von Bewuchsfläche unter erschwerten Bedingungen in Flächen mit Steilhanglage inkl. Gabionenfuss (Wasserwechselzone). Böschungshöhe ca. 4-5 m, Neigungswinkel ca. 60 Grad. Erschwerte Zugänglichkeit, Maschineneinsatz begrenzt möglich. Schnitthöhe 4 cm, 1 Schnitt. Schnittgut in Behälter AG laden.
Menge: 605,000 m²

#### Titel 01.06 Sonstiges

**01.06.0010 Entleerung von Mülleimern und Abfallbehältern**
NUR AUF GESONDERTE ANWEISUNG / BEAUFTRAGUNG DURCH DEN AUFTRAGGEBER!
Entleerung sämtlicher im jeweiligen Losbereich vorhandenen Mülleimer, Abfallbehälter und Tonnen einschließlich Einsammeln, Transportieren und ordnungsgemäßem Verbringen des Inhalts zu den vorgesehenen Sammel- bzw. Entsorgungsstellen innerhalb des Objektbereiches.
Die Leistung ist täglich an 7 Tagen pro Woche im Zeitraum vom 15.03. bis 15.11. auszuführen. Die Entleerung hat so zu erfolgen, dass Überfüllungen, Verunreinigungen des Umfeldes sowie Geruchsbelästigungen vermieden werden. Bei Bedarf sind die Behälter innen und außen grob zu reinigen. Lose Abfälle im unmittelbaren Umfeld der Behälter sind aufzunehmen und mit zu entsorgen.
Menge: ca. 50 Stück Mülleimer/Abfallbehälter je Los
Ausführungszeitraum: 15.03. bis 15.11., täglich einschließlich Wochenenden und Feiertagen
Abrechnung je Kalenderwoche der Ausführung. Ausführungszeitraum 15.03. bis 15.11. = 35 Wochen pro Jahr.
Menge: 35,000 Wo

**01.06.0020 Müllsammeln in Park- und Grünanlagen**
NUR AUF GESONDERTE ANWEISUNG / BEAUFTRAGUNG DURCH DEN AUFTRAGGEBER!
Tägliches Einsammeln von losem Müll, Unrat und sonstigen Abfällen innerhalb der Park-, Wege-, Aufenthalts- und Grünflächen des jeweiligen Losbereiches. Die Leistung umfasst insbesondere das Aufnehmen von Papier, Verpackungen, Flaschen, Dosen, Zigarettenresten, Kunststoffabfällen sowie sonstigen sichtbaren Verunreinigungen.
Der eingesammelte Müll ist fachgerecht zu den vorgesehenen Sammelstellen zu verbringen. Die Flächen sind in einem ordentlichen, sauberen und verkehrssicheren Zustand zu halten. Besondere Verunreinigungen oder Gefahrenstellen sind dem Auftraggeber unverzüglich mitzuteilen.
Ausführung: täglich an 7 Tagen pro Woche
Zeitraum: 15.03. bis 15.11.
Geltungsbereich: je Los
Abrechnung je Kalenderwoche der Ausführung. Ausführungszeitraum 15.03. bis 15.11. = 35 Wochen pro Jahr.
Menge: 35,000 Wo

**01.06.0030 Pflege und Bepflanzung der Blumenfigur „Pittiplatsch“**
Pflege der Blumenfigur „Pittiplatsch“ einschließlich Lieferung (in Absprache mit dem AG), Einbau und fachgerechter Pflege der hierfür erforderlichen Pflanzen. Die Bepflanzung ist zweimal jährlich vorzunehmen, angepasst an die saisonalen Bedingungen und in Abstimmung mit dem Auftraggeber.
Die Leistung umfasst die Lieferung geeigneter Pflanzen, das Entfernen der Altbepflanzung, die Vorbereitung der Pflanzflächen, das Einbringen der neuen Pflanzen, das Angießen sowie die laufende Pflege während der Vegetationsperiode. Zur Pflege gehören insbesondere Wässern, Düngen, Ausputzen, Nachpflanzen bei Ausfällen, Entfernen von Wildkraut sowie Erhaltung eines gepflegten Gesamterscheinungsbildes.
Ausführung: 2 Bepflanzungen pro Jahr
Abrechnung je ausgeführter Bepflanzung (2 Bepflanzungen pro Jahr). Die laufende Pflege während der Vegetationsperiode ist anteilig in den Einheitspreis einzurechnen.
Menge: 2,000 St

**01.06.0040 Pflege und Bepflanzung von 12 Blumenampeln**
Pflege von 12 Blumenampeln einschließlich Lieferung und Einbringen der erforderlichen Pflanzen. Die Bepflanzung erfolgt zweimal jährlich mit geeigneten saisonalen Pflanzen. Eine Blumenampel umfasst eine Pflege- bzw. Pflanzfläche von ca. 2 m².
Die Leistung beinhaltet die Lieferung der Pflanzen (in Absprache mit dem AG), das Entfernen der Altbepflanzung, die Vorbereitung des Pflanzsubstrates, die Neubepflanzung, das Angießen sowie die laufende Unterhaltungspflege. Hierzu gehören insbesondere regelmäßiges Wässern, Düngen, Ausputzen, Entfernen abgestorbener Pflanzenteile, Wildkrautbeseitigung sowie Ersatzpflanzungen bei Ausfällen.
Die Verkehrssicherheit der Ampeln ist im Rahmen der Pflege augenscheinlich zu kontrollieren. Auffälligkeiten oder Schäden sind dem Auftraggeber unverzüglich anzuzeigen.
Menge: 12 Stück Blumenampeln, je ca. 2 m²
Ausführung: 2 Bepflanzungen pro Jahr einschließlich Pflege
Abrechnung je ausgeführter Bepflanzung (2 Bepflanzungen pro Jahr). Die laufende Pflege während der Vegetationsperiode ist anteilig in den Einheitspreis einzurechnen.
Menge: 2,000 St

**01.06.0050 Lichtraumschnitt entlang Zaun Elbseite**
Ausführung eines fachgerechten Lichtraumschnittes entlang des Zaunes auf der Elbseite auf einer Länge von ca. 300 m. Ziel der Leistung ist die Freihaltung des Zaunbereiches sowie die Sicherstellung der Begehbarkeit, Sichtbarkeit, Zugänglichkeit und Verkehrssicherheit.
Die Leistung umfasst das Zurückschneiden von Ästen, Zweigen, Sträuchern und sonstigem Bewuchs, der in den Zaunbereich, Wegeflächen oder sonstige freizuhaltende Bereiche hineinragt. Der Schnitt ist fachgerecht und pflanzenschonend auszuführen. Schnittgut ist aufzunehmen, abzutransportieren und ordnungsgemäß zu entsorgen.
Vor Beginn der Arbeiten sind artenschutzrechtliche Belange, insbesondere Brut- und Nistzeiten, zu beachten. Erforderliche Abstimmungen mit dem Auftraggeber sind rechtzeitig vorzunehmen.
Menge: ca. 300 m
Abrechnungseinheit: Meter
Menge: 300,000 m

**01.06.0060 Pflege der Dachbegrünung Café Rosengarten und Gartenhaus**
*** Pauschalposition
Fachgerechte Pflege der vorhandenen Dachbegrünungen auf dem Café Rosengarten sowie dem Gartenhaus. Die Leistung umfasst die regelmäßige Kontrolle und Unterhaltung der Vegetationsflächen zur Sicherstellung eines funktionsfähigen und gepflegten Zustandes.
Zur Leistung gehören insbesondere das Entfernen von unerwünschtem Aufwuchs und Gehölzsämlingen, Nachsaat bzw. Nachpflanzung bei Fehlstellen nach Abstimmung mit dem Auftraggeber, Düngung soweit erforderlich, Kontrolle der Vegetationsentwicklung, Prüfung der Entwässerungsbereiche auf Verstopfungen sowie Entfernung von Laub, Unrat und sonstigen Fremdstoffen.
Die Arbeiten sind so auszuführen, dass Dachabdichtung, Entwässerungseinrichtungen und sonstige Bauteile nicht beschädigt werden. Festgestellte Schäden oder Auffälligkeiten sind dem Auftraggeber unverzüglich mitzuteilen.
Objekte: Café Rosengarten und Gartenhaus
Menge: 1,000 Psch

#### Titel 01.07 Stundenlohnarbeiten

*Hinweis*
Die nachfolgenden Stundenverrechnungssätze und Zuschläge werden für eine etwaige gesonderte Beauftragung zusätzlicher Leistungen abgefragt. Stundenlohnarbeiten werden nur auf gesonderte schriftliche Anweisung des Auftraggebers ausgeführt. Die Abrechnung erfolgt auf Nachweis und nach Abnahme durch den Auftraggeber.

**01.07.0010 Landschaftsgärtner sämtliche Kosten und Zuschläge**
Stundenlohnarbeiten durch Landschaftsgärtner/-in auf Anordnung des AG. Verrechnungssatz umfasst sämtliche Aufwendungen.
Menge: 1,000 h

**01.07.0020 Landschaftsgärtner Zuschlag Sonn- und Feiertag**
Verrechnungssatz umfasst nur die Zuschläge für Sonn- und Feiertagsarbeit.
Menge: 1,000 h

**01.07.0030 Landschaftsgärtner-Vorarbeiter sämtliche Kosten**
Stundenlohnarbeiten durch Landschaftsgärtner-Vorarbeiter/-in auf Anordnung des AG.
Menge: 1,000 h

**01.07.0040 Landschaftsgärtner-Vorarbeiter Zuschlag Sonn- und Feiertag**
Verrechnungssatz umfasst nur die Sonn-/Feiertagszuschläge.
Menge: 1,000 h

**01.07.0050 Landschaftsgärtner-Meister sämtliche Kosten**
Stundenlohnarbeiten durch Landschaftsgärtner-Meister/-in auf Anordnung des AG.
Menge: 1,000 h

**01.07.0060 Landschaftsgärtner-Meister Zuschlag Sonn- und Feiertag**
Verrechnungssatz umfasst nur die Sonn-/Feiertagszuschläge.
Menge: 1,000 h

**01.07.0070 Arbeiter sämtliche Kosten und Zuschläge**
Stundenlohnarbeiten durch Arbeiter/-in auf Anordnung des AG.
Menge: 1,000 h

**01.07.0080 Arbeiter Zuschlag Sonn- und Feiertag**
Verrechnungssatz umfasst nur die Sonn-/Feiertagszuschläge.
Menge: 1,000 h

**01.07.0090 LKW einsetzen Fahrer 5-8 t**
LKW auf Anordnung des AG einsetzen, mit Fahrer, Nutzlast 5-8 t. Maschinen-/Gerätetyp vom Bieter einzutragen.
Menge: 1,000 h

**01.07.0100 Radlader einsetzen Fahrer 18-37 kW**
Radlader auf Anordnung des AG einsetzen, mit Fahrer, Motorleistung 18-37 kW. Maschinen-/Gerätetyp vom Bieter einzutragen.
Menge: 1,000 h

**01.07.0110 Einachsfräse einsetzen Bedienungspersonal**
Einachsfräse einschl. Bedienung auf Anordnung des AG einsetzen. Maschinen-/Gerätetyp vom Bieter einzutragen.
Menge: 1,000 h
